# Gehölzpflege an der Bundeswasserstraße Donau 2025_26
Angebotsaufforderung (GAEB DA XML 3.2, DA83)
Projekt: 811W225B000109
Währung: EUR
Nebenangebote zugelassen: ja
Auftraggeber: WSA Donau MDK, Standort Regensburg, Erlanger Str. 1, 93059 Regensburg, Telefon 0941 8109-0, E-Mail wsa-donau-mdk@wsv.bund.de
Erstellt mit: GXML Toolbox V3.3 R20210630, iTWO_64 V10.0.894, 19.08.2025

## 2 Deggendorf
Datum: 19.08.2025

### Abschnitt 2 Gehölzpflege ABz Deggendorf

#### Unterabschnitt 2.1 Allgemeiner Teil und Ufersaum

**2.1.1 Bäume und Sträucher auf Stock setzen von Land aus**
Bäume bis BHD 7cm und Sträucher nach Angaben des AG auf den Stock setzen, d. h. ebenerdig über dem Gelände absägen, aufladen und abtransportieren.
Die Arbeitsflächen sind teilweise nur über Flächen Dritter zu erreichen. Hierbei ist darauf zu achten, dass vor allem auf landwirtschaftlich genutzten Flächen keine Schäden an Flur und Aufwuchs hinterlassen werden.
Erschwernisse hierdurch, sowie durch das ebenerdige Nachschneiden von Stöcken, durch das mögliche kurzfristige Umsetzen von Geräten und Personal, das Arbeiten in der Böschung von Gräben und im unmittelbaren Ufersaum, durch den geringen zur Verfügung stehenden Arbeitsraum sowie durch längere Vorlieferentfernungen für Schnittgut und anderes Material sind in die Einheitspreise einzurechnen.
Das Material geht vollständig in das Eigentum des AN über und ist schadlos zu beseitigen.
Bestand: Laubbäume und Sträucher.
Höhe: bis 10 m.
Arbeitsbreite: bis 10 m.
Fläche: eben bis geneigt (1:2 und steiler).
Rückeentfernung: bis 500 m.
Stammdurchmesser: bis 7 cm BHD.
Menge: 6020,000 m2

#### Unterabschnitt 2.6 Stundensätze

**2.6.1 Stundensatz Vorarbeiter/Maschinenführer**
Stundensatz für Vorarbeiter, Maschinenführer, Spezialfacharbeiter (Lohngruppe 4 und 5).
Stundensatz für o.g. Arbeiter inklusive:
- Persönlicher Schutzausrüstung für Forstarbeiten (PSA)
- Werkzeug u. Material für Fällungsarbeiten bis Starkholz-  Fällung
- Betriebs- und Schmierstoffe für Maschinen (MS, FS) und Werkzeug bis Starkholz-Fällung
- Lohnnebenkosten
Menge: 1,000 h

**2.6.2 Stundensatz Facharbeiter/Fachwerker**
Stundensatz für Facharbeiter, Fachwerker
(Lohngruppe 2 und 3).
Stundensatz für o. g. Arbeiter inklusive:
- Persönlicher Schutzausrüstung für Forstarbeiten (PSA)
- Werkzeug u. Material für Fällungsarbeiten bis Starkholz-Fällung
- Betriebs- und Schmierstoffe für Maschinen (MS, FS) und Werkzeug bis Starkholz-Fällung
- Lohnnebenkosten
Menge: 1,000 h
